# Bondelum - B-Plan Osterdorf
Angebotsaufforderung (GAEB DA 2000 1.2, DA83)
Projekt: 25078
Währung: EUR
Auftraggeber: Gemeinde Bondelum, c/o Amt Viöl, Westerende 41, DE, 25884 Viöl
Erstellt mit: BUILDUP, ava, 08.10.2026

## 000 Bondelum - B-Plan Osterdorf
Datum: 30.12.1899

*Hinweis: Hinweis: Auftraggeber*
Hinweis: Auftraggeber
Gemeinde Bondelum

*Hinweis: Hinweis: Straßen und Verkehr*
Hinweis: Straßen und Verkehr
Es wird jedem Bieter empfohlen, vor Angebotsabgabe die
örtlichen Verhältnisse zu besichtigen.

Ein Lageplan liegt der Ausschreibung bei.

Der AN ist verpflichtet, die Verschmutzung der Straßen
und Wege zu vermeiden. Unvermeidbare Verschmutzungen
sind sofort zu beseitigen, andernfalls wird der AG auf
Kosten des AN die erforderlichen Reinigungsarbeiten
ausführen lassen.

Bei der Ausführung der Leistungen müssen benachbarte
bauliche Anlagen gegen Schäden durch Erschütterungen
geschützt werden. DIN 4150 muss beachtet werden.

*Hinweis: Hinweis: Einrichtungs- und Lagerflächen*
Hinweis: Einrichtungs- und  Lagerflächen
Baustelleneinrichtungsflächen und Flächen zur Lagerung
von Baumaterialien stehen innerhalb des Plangebiets zur
Verfügung und werden im Rahmen der Baustelleneinweisung
zugewiesen.

Darüber hinaus benötigte Flächen sind vom AN zu
beschaffen und mit den Betroffenen abzustimmen.

Sämtliche mit der Beschaffung und Nutzung geeigneter
Flächen verbundenen Kosten, sind in die entsprechenden
Positionen des Leistungsverzeichnisses einzurechnen.

Beschaffung von Baustrom und Bauwasser sowie Lager- und
Arbeitsplätze, sofern diese nicht vom Auftraggeber
bereitgestellt werden können, ist Sache des
Auftragnehmers.  Es bestehen Anschlussmöglichkeiten an
das öffentliche Ver- und Entsorgungsnetz.
Die Anschlüsse sind Sache des AN und sind von ihm
herzustellen. Eine besondere Vergütung erfolgt nicht.
Der AN hat sich vor Abgabe des Angebotes bezüglich der
Anschlussmöglichkeiten zu erkundigen.
Die Anschlussbedingungen sind mit dem jeweiligen Träger
zu klären.

*Hinweis: Hinweis: Sonstige Ver- und Entsorgungsmedien*
Hinweis: Sonstige Ver- und Entsorgungsmedien
Der AN hat sich bei den jeweiligen Versorgungsträgern
über den zur Zeit der Bauausführung aktuellen
Leitungsbestand zu informieren.

Ver- und Entsorgungsleitungen sind wenn nötig zu
sichern.
Schutzmaßnahmen der Versorgungsträger sind zu beachten.

Die Masten der Straßenbeleuchtung, Verkehrsschilder,
Leitpfosten und Verteilerkästen sind ggf. zu sichern
bzw. aufzunehmen und nach Fertigstellung der Oberfläche
wieder aufzustellen.

Beschädigungen der Ver- und Entsorgungseinrichtungen
gehen zu Lasten des AN.

*Hinweis: Hinweis: Verkehrsregelung*
Hinweis: Verkehrsregelung
Die erforderliche/n Verkehrsanordnung/en ist/sind vor
der Baumaßnahme bei der zuständigen
Straßenverkehrsbehörde  zu beantragen. Je nach
Baufortschritt ist die Verkehrssicherung umzusetzen.
Vor Angebotsabgabe sollten deshalb die
Baustellenbereiche vom Bieter besichtigt werden.

Eine Zufahrt für die Feuerwehr und Rettungsfahrzeuge
muss ständig gewährleistet sein.

Für Behinderungen und Erschwernisse die sich aus dem
Verkehr ergeben, können keine Forderungen geltend
gemacht werden.

*Hinweis: Hinweis: Verbau*
Hinweis: Verbau
Der gewählte Verbau ist erschütterungsfrei/arm und gem.
statischen Erfordernissen einzubringen.
Als Verbauart wird in der Regel der Einsatz von Verbau-
und Kammerplatten im Absenkverfahren empfohlen, wenn
querende Hausanschlüsse oder Versorgungsleitungen diese
zulassen.
Der Verbau sollte nur Abschnittsweise erfolgen, d.h.
der Fortschritt der Verbauarbeiten sollte dem Rückbau
um höchstens einer Verbaulänge vorauseilen.

### 01 Erdbau

#### 01.01 Baufeld räumen, Aufbruch

**01.01.0010 Bauliche Anlagen abbrechen**
Bauliche Anlagen abbrechen, Abbruchgut im Baustellenbereich fördern.
Anlagen verschiedenster Art.
Material: Holz, Mauerwerk, Beton und Stahlbeton.
Fundamente restlos abbrechen.
Freilegen, nach Abbruch verfüllen und verdichten.
Boden wird im Baugelände entnommen.
Material in Eigentum des AN übernehmen und von der
Baustelle entfernen und einer Wiederverwertung zuführen.
Abgerechnet wird nach Aufmaß fester Masse.
Menge: 5 m³

**01.01.0020 Hecken und Buschwerk roden**
Hecken und Buschwerk jeder Art mit Wurzelwerk roden.
Material in Eigentum des AN übernehmen und von der
Baustelle entfernen und einer Wiederverwertung zuführen.
Menge: 100 m²

**01.01.0030 Stubben rausziehen und entsorgen**
Stubben bis Durchmesser von 50 cm mit dem Bagger
rausziehen und entsorgen.
Menge: 5 St

**01.01.0040 Schneidekante in Asphalt, t bis 20 cm**
Bituminöse Befestigung trennen. Anfallendes Material in
Eigentum des AN übernehmen und von der Baustelle entfernen.
Deckschicht und bituminöse Unterlage geradlinig schneiden.
Dicke der bituminösen Befestigung über 15 bis 20 cm.
Menge: 45 m

**01.01.0050 Rückschnitt in Asphalt, t bis 20 cm**
Rückschnitt im Asphalt nach dem Schließen der Baugrube herstellen, Rückschnittbreite 20 cm. Anfallendes Material in
Eigentum des AN übernehmen und von der Baustelle entfernen.
Deckschicht und bituminöse Unterlage geradlinig schneiden.
Dicke der bituminösen Befestigung über 15 bis 20 cm.
Menge: 45 m

**01.01.0060 Asphalt aufbrechen, d bis 20 cm, entsorgen**
Bituminöse Befestigung aufbrechen und aufnehmen,
Dicke der bituminösen Befestigung bis 20 cm.
Gesamtaufbruchtiefe bis 20 cm.
Aufbruch in Fahrbahn und Nebenflächen,
Material in Eigentum des AN übernehmen und von der
Baustelle entfernen und einer Wiederverwertung zuführen.
Menge: 40 m²

**01.01.0070 Asphalt fräsen, d bis 4 cm**
Vorh. bit. Straßenbefestigung fräsen und anschließend
reinigen.
Anfallendes Material geht in Eigentum des AN über und
wird beseitigt.
Fläche = Fahrbahn und Nebenflächen.
Frästiefe bis 4 cm, unterschiedliche Breiten.
Menge: 40 m²

#### 01.02 Oberbodenarbeiten

**01.02.0010 Oberboden abtragen und lagern**
Oberboden aus Abtragsstrecken profilgerecht lösen, laden
und abfahren.
Abtragtiefe bis 0,30 m.
Bodenklassen 1 nach DIN 18300.
Boden geht in Eigentum des AN über und muss
vorschriftsmäßig entsorgt werden.
Mengenermittlung nach Aufmaß an Abtragsprofilen
Menge: 290 m³

**01.02.0020 Gelagerten Oberboden, Dicke = 20 cm, andecken**
Gelagerten Oberboden im Baustellenbereich aufnehmen und
fördern.
Gelagerten Oberboden profilgerecht andecken.
Dicke der Andeckung = 20 cm.
Abgerechnet wird nach Auftragsflächen.
Andeckung von Böschungen, Banketten, Trennstreifen und
im Bereich der Grundstücksgrenzen.
Menge: 40 m³

**01.02.0030 Überschüssigen Oberboden laden und abfahren**
Überschüssigen Oberboden an der Lagerstelle bzw. beim
Aushub laden und abfahren.
Die Massen ergeben sich aus der Differenz zwischen
Abtrag und Andeckung.
Menge: 250 m³

#### 01.03 Mineralbodenarbeiten

**01.03.0010 Boden, Z 0, lösen und lagern**
Boden aus Abtragsstrecken profilgerecht lösen, laden
fördern und im Baustellenbereich lagern.
Mengenermittlung nach Aufmaß an Abtragsprofilen.
Homogenbereich B 1 (Klassen 3 + 4 DIN 18300).
Zuordnungswert Z 0 gemäß LAGA.
Mengenermittlung nach Aufmaß an Abtragsprofilen.
Menge: 200 m³

**01.03.0020 Boden aus Knickwall aufnehmen und entsorgen**
Boden aus vorhandenen Knickwällen nach Rausziehen der Stubben aufnehmen, laden und entsorgen.
Zuordnungswert Z 0 gemäß LAGA,
Homogenbereich O (Klasse 1 DIN 18300).
Menge: 60 m³

**01.03.0030 Zwischengelagerten Boden laden und abfahren**
Im Baustellenbereich zwischengelagerten Boden der Vorposition laden und abfahren.
Boden geht in Eigentum des AN über und muss
vorschriftsmäßig entsorgt werden.
Homogenbereich B 1 (Klassen 3 + 4 DIN 18300).
Zuordnungswert Z 0 gemäß LAGA.
Mengenermittlung nach Aufmaß an Abtragsprofilen.
Menge: 200 m³

**01.03.0040 Rohplanum herstellen, Boden verdichten**
Anstehenden nichtbindigen Boden vor Einbau von Kies-
und Frostschutzschichten verdichten.
Die Herstellung des Rohplanums zur Aufnahme der Frostschutzschicht ist miteinzurechnen.
Menge: 650 m²

**01.03.0050 Suchgräben herstellen**
Suchgräben für das Auffinden von Versorgungsleitungen außerhalb der Leitungsgräben bis zu einer Tiefe von 1,50 m in Handschachtung herstellen,
später Verfüllen und Verdichten.
Grabenbreite nicht größer als 1,00 m.
Menge: 10 m

**01.03.0060 Bodenaushub in Handschachtung**
Boden unterhalb und im Bereich von Versorgungsleitungen
von Hand ausheben und verfüllen.
Menge: 10 m³

**01.03.0070 Kreuzende Kabel sichern**
Kreuzende Kabel innerhalb von Rohrgräben vorschrichftsmäßig gegen Abknicken und sonstige Beschädigungen sichern. Einschl. zusätzlicher Erd- und Nebenarbeiten. Im Zuge der Verfüllungsarbeiten sind die
Kabel mit steinfreiem Kies zu ummanteln.
Menge: 5 St

**01.03.0080 Kreuzende Leitungen bis DN 150 mm sichern**
wie vor beschrieben, jedoch kreuzende Leitungen bis DN
150 mm.
Menge: 4 St

#### 01.04 Analyse und Deklaration

**01.04.0010 Beprobung/Dekl.analytik - Boden Mindestunters.progr. gem. LAGA,**
Beprobung und Analysen zur Deklaration von Bodenaushub
über Haufwerke mit einer Kubatur von bis zu  500 m3.
Analyseumfang gemäß LAGA TR Boden 2004,
Tabelle II. 1.2-1 (Feststoff und Eluat) bzw.
dass die Annahmebedingungen der Entsorger erfüllt
werden.
Menge: 1 St

**01.04.0020 Beprobung/Dekl.analytik - Boden vollst. Programm gem. LAGA,**
Beprobung und Analytik zur Deklaration von Bodenaushub
über Haufwerke mit einer Kubatur bis zu 500 m3
Analyseumfang gemäß LAGA M20 (2004), Tabelle II. 1.2-2
(Feststoff) bis 1.2-5 (vollständiges Programm).
Menge: 1 St

**01.04.0030 Zulage: Boden, schadstoffbel. Z 1.2, abtransp.Deponie**
*** Bedarfsposition ohne GB
Zulage für die Entsorgung von Bodenmaterial für
Boden, schadstoffbelastet,
Homogenbereich I.A gem DIN 18300.
Art und Umfang der Schadstoffbelastung Z1.2,
Abfallschlüssel gemäß TA-Abfall,
einschl. erforderlicher Vorbehandlungen;
nach Erreichen der Deponiefähigkeit fachgerecht
entsorgen zur zugelassenen Deponie/Entsorgungsstelle,
Entsorgung gemäß der Technischen Anleitung zum
Umgang mit besonders überwachungsbedürftigen
Abfällen (TA-Abfall).
Einschl. der Deponie-Gebühren.
Die Beförderungsgenehmigung ist vor Auftragserteilung
einzureichen
Menge: 10 t

**01.04.0040 Zulage: Boden, schadstoffbel. Z 2, abtransp.Deponie**
*** Bedarfsposition ohne GB
Zulage für die Entsorgung von Bodenmaterial für
Boden, schadstoffbelastet,
Homogenbereich I.A gem DIN 18300.
Art und Umfang der Schadstoffbelastung Z2,
Abfallschlüssel gemäß TA-Abfall ',
einschl. erforderlicher Vorbehandlungen;
nach Erreichen der Deponiefähigkeit fachgerecht
entsorgen zur zugelassenen Deponie/Entsorgungsstelle,
Entsorgung gemäß der Technischen Anleitung zum
Umgang mit besonders überwachungsbedürftigen
Abfällen (TA-Abfall).
Einschl. der Deponie-Gebühren.
Die Beförderungsgenehmigung ist vor Auftragserteilung
einzureichen
Menge: 10 t

#### 01.05 Landschaftsbau

**01.05.0010 Rasenflächen herstellen**
Flächen abharken.
Anfallenden Unrat und Wurzelwerk, größer als 3 cm
Durchmesser, ablesen und abfahren.
Flächen trittfest verdichten, Saatgut gleichmäßig
aufbringen, flach einharken und anwalzen,
Ansaat auch auf Böschungen, Banketten und Trennstreifen.
Den 1. Schnitt durchführen, Düngung des Rasens nach
Auflaufen mit NPK-Dünger 25g/m2.
Saatgutmischung des Landesamtes für Natur und Umwelt
für schwere Böden, Menge 10 g/m2.
Menge: 300 m²

**01.05.0020 Gesiebten Oberboden, d = 10 cm, liefern und andecken**
Dicke der Andeckung = 10 cm.
Gesiebten Oberboden frei Verwendungsstelle liefern und andecken.
Menge: 10 m³

### 02 Entwässerung

#### 02.01 Schmutzwasserhauptkanal

**02.01.0010 Leitungsgraben DN 160 mm herstellen, T > 1,00 - 1,50 m**
Rohrleitungsgraben
Tiefe: > 1,00 bis 1,50 m
für Rohrleitung DN 160 mm.
Breite des Grabens nach DIN EN 1610.
Boden für Leitungsgraben einschließlich Schachtbaugruben ausheben.
Bodenklassen 3 - 4.
Straßenaufbruch wird gesondert vergütet.
Die Grabentiefe wird berechnet ab OF Gelände oder fertiger Straße bis Rohrsohle (Wasserfließsohle).
Abgerechnet wird nach der Länge der Leitungsgräben,
gemessen in der Achse der Leitung. Die Schachtgruben werden in der Achse der Leitung ohne Berücksichtigung von Mehraushub durchgemessen.
Schacht-DU und -abstände nach Zeichnung.
Wasserhaltung bis zu einer Pumpenleistung von 10 m3 Fördermenge mal 5 m Förderhöhe je Stunde und Haltung
werden nicht besonders berechnet.
Herstellen, Vorhalten und Abbauen des Baugrubenverbaus in den statisch erforderlichen Abmessungen.
Vorlage der Statik des gewählten Verbaus.
Aushub, soweit zum Zufüllen geeignet, zur Wiederververwendung innerhalb der Baustelle lagern, nach Verlegen der Leitung in Graben einbauen und verdichten.
Förderweg bis 100 m.
Fehlenden Zufüllboden einbauen wird gesondert berechnet.
Das Abfahren und vorschriftsmäßige Entsorgen des durch
Rohrbettung, -leitung, -ummantelung, -überdeckung und Oberbau verdrängten Bodens ist in diese Position einzurechnen und wird nicht gesondert vergütet.
Der Mehraushub von 10 cm unter Rohrsohle für das
Rohrauflager aus Bettungssand ist in diese Position miteinzurechnen.
Nach dem Verlegen der Rohre ist der Boden unter
gleichzeitiger Entfernung Verbaues in Lagen von 30 cm zu verfüllen und zu verdichten.
Ab 50 cm über Rohrscheitel ist die Verdichtung
maschinell durchzuführen.
Behinderungen durch kreuzende Ver- und
Entsorgungsleitungen werden gesondert vergütet.
Menge: 80 m

**02.01.0020 Offene Wasserhaltung**
Offene Wasserhaltung der Rohrgräben zur Baugrubenentwässerung von 0,5 m - 1,0 m Wasserstand über Rohrsohle, bestehend aus einseitiger Dränung, ummantelt von
Kiesfilterschicht 8/16 mm, 25 x 25 cm, einbauen,
einschl. Materiallieferung sowie Herstellung der dafür erforderlichen Pumpensümpfe und Abpumpen des anfallenden Baugrubenwassers bzw. bei vorh. Vorflut, Anschluß an einen RW-Schacht.
Zum Leistungsumfang dieser Position gehören sämtliche
Erdarbeiten und Nebenleistungen.
Die einzubauenden quergeschlitzten Dränrohre haben
einen Durchmesser von 100 mm und werden auf ca. 15 -
20 cm unter Kanalsohle verlegt. Die Rohrstöße sind mit
Bitumenpappe abzudecken. Pumpenstunden werden nicht
gesondert vergütet.
Zum Leistungsumfang gehören sämtliche Lieferungen, das
Vorhalten von Geräten, die Wartung derselben, die
Gestellung von Bedienungspersonal sowie alle Nebenarbeiten.
Menge: 40 m

**02.01.0030 Grundwasserabsenkung**
*** Bedarfsposition ohne GB
Grundwasserabsenkung in den Rohrgräben so durchführen,
dass die ungehinderte Abwicklung der Arbeiten möglich
ist.
Die Wahl des Verfahrens zur Beseitigung des Grundwassers bleibt dem AN überlassen (Vakuumanlage o. ä.). Pumpenstunden werden nicht gesondert vergütet.
Zum Leistungsumfang gehören sämtliche Lieferungen, das
Vorhalten von Geräten, die Wartung derselben, Abbau der
Anlage nach Einsatz, Gestellung von Bedienungspersonal
sowie alle Nebenarbeiten und das schadlose Ableiten des
anfallenden Wassers.
Abgerechnet wird nach Länge der Grundwasserabsenkung in
Meter unabhängig vom erforderlichen Zeitaufwand für das
Betreiben der Anlage.
Erforderliche Erdarbeiten, Zu- und Ableitungen, sowie Umbauen und Umsetzen der Haltungslängen zu anderen Abschnitten sind in diese Position einzukalkulieren.
Hinweis: Bodenschichten und ermittelte GW-Stände können
im Baugeologischen Gutachten beim AG eingesehen werden.
Menge: 40 m

**02.01.0040 Bettungssand einbauen**
Einbetten und Überschütten, profilgerecht, von Rohrleitungen mit vom AN zu liefernden Stoffen,
Stoff steinfreier Sand/ Kiessand Größtkorn 5 mm,
entsprechend DIN EN 1610,
verdichten, Verdichtungsgrad DPr mind. 100 % oder nach statischen Erfordernissen gem. Angaben Rohrhersteller. Überdeckung bis 20 cm über Rohrscheitel (außen),
einschl. Lieferung des Materials.
Lieferscheine sind vorzulegen, Abrechnung erfolgt nach
Aufmaß.
Menge: 60 m³

**02.01.0050 Unbrauchbaren Boden laden und abfahren**
Nicht wiedereinbaufähigen Boden, sowie Boden
der Klasse 2 aus dem Rohrgraben, laden, abfahren
und vorschriftsmäßig entsorgen.
Menge: 60 m³

**02.01.0060 Boden liefern, in Leitungsgraben einbauen**
Geeigneten Boden liefern, in Leitungsgraben einschl.
Schachtbaugruben einbauen und verdichten.
Material = Kiessand.
Abgerechnet wird nach mittlerer Grabentiefe abzüglich
durch Bettungssand, Rohr und Oberbau bzw. Mutterboden
verdrängten Bodens.
Rohrgrabenbreite nach DIN 4124.
Die Abrechnung erfolgt haltungsweise.
Die ermittelte Masse ist identisch mit der Vorposition.
Menge: 60 m³

**02.01.0070 Untergrundverbesserung**
Nicht tragfähigen Boden unterhalb der Rohrgrabensohle
herausschaffen,abfahren und vorschriftsmäßig entsorgen.
Material für Untergrundverbesserung liefern und nach Angabe des AG in die Auskofferung einbauen und verdichten.
Material = Kies-Sand-Gemisch der Klasse F 1.
Abgerechnet wird nach Auftragsprofilen von Unterkante
Rohrbettung bis Auskofferungssohle.
Menge: 20 m³

**02.01.0080 Hochlast-Vollwand-RW-Kanalrohr DN 200 Polypropylen SN10**
Hochlast-Vollwand-Kanalrohr DN 160 für Regenwasserleitungen liefern und verlegen.
Rohre nach DIN EN 1852 mit Doppelsteckmuffe und formschlüssig fixierten Dichtungen aus EPDM,
Dichtheit bis mind. 2,5 bar nachgewiesen.
Nachweisliche Erfüllung der Kriterien für Wasserschutzzone II und III gemäß ATV-DVWK-A 142.
Ringsteifigkeit mind. 10 kN/m2, hochabriebfest, ohne Zusatz von Füllstoffen.
Rohrleitung innen mit Hersteller-, Durchmesser- und Werkstoffangabe signiert.
Farbe: Blau, durchgehend eingefärbt, mit IR-reflektierenden Farbpigmenten.
Fremdwasserdichtheit bis 8 m Wassersäule von externem Prüfinstitut nachgewiesen.
Nachgewiesene dynamische Belastungsfähigkeit für die Berechnung bei nicht vorwiegend ruhenden Belastungen nach ATV-DVWK-A 127, Absatz 9.7.4
Menge: 80 m

**02.01.0090 PP-Kontrollschacht DN 1000, t bis 1,70 m**
Kanalschacht DN 1000 aus PP, Gerinne DN 160-200,
in einer Tiefe bis 1,00 m.

Kanalschacht DN 1000 aus Polypropylen (PP) liefern
sowie höhen- und fluchtgerecht versetzten.
Schacht, gemäß DIN EN 13598-2 aus 100% Neumaterial ohne Recyclinganteile und ohne Schäumungszusätze, bestehend aus vollwandigen Fertigteilen, 12 mm Wanddicke,
mit außenliegenden Verstärkungsrippen,
auftriebssicher, mit glatter Innenwandung,
Ringsteifigkeit von mindestens SN 4 (4 kN/m²).
Lebensdauer von mindestens 100 Jahren durch
LGA-Gutachten attestiert. Vom Deutschen Institut für
Bautechnik (DIBt) bauaufsichtlich zugelassen.

Teilexzentrischer Konus und Schachtringe mit
integrierten, korrosionsfesten, rutschhemmenden
Steigstufen aus GFK, gemäß Anforderung der
Berufsgenossenschaft; Konus mit horizontalen und
vertikalen Profilrippen für optimale Lastabtragung; mit
innenliegenden Auflager- / Steckkonsolen im
zylindrischen Bereich.
Belastbarkeit SLW 60, statisch nachgewiesen. Stahlfaserarmierter Betonauflagering zur
Lastentkoppelung und zur verschiebesicheren Aufnahme
von Schachtabdeckungen LW 625.
Schachtunterteil mit verformungsstabilem, geschlossenem Flachboden, Bermenfläche rutschhemmend strukturiert ausgeführt, mind. Rutschhemmung Bewertungsgruppe R9, Bermenhöhe 1/1 DN nach DIN 4034-1.
Schachtelementverbindung über
lastentkoppelte Lippendichtung nach DIN 4060
und EN 681-1, mit einem gelenkigen Zulauf,
Ablauf als Spitzende, Dichtungen fest eingelegt.
Standard-Gerinne: 90° bis 270°, (in 15°-Schritten).
Zulauf und Ablauf: DN 160-200.
Für Zu- bzw. Ablauf des Schachtes sind Gelenkstücke GA und GZ DN/OD 160-200 mm zu liefern und einzubauen.

Zum Leistungsumfang gehört das Herstellen einer
30 cm dicken Gründungsschicht aus gesiebtem Kies 2/8 mm, die zu verdichten und planeben abzuziehen ist.
Menge: 3 St

**02.01.0100 Schachtanschluss herstellen Rohr-DN 200 PP**
Rohrleitung an Schacht anschließen, Anschluss dichten.
Vergütet wird der Mehraufwand für das Herstellen des
Anschlusses (einschliesslich eventueller Formstücke) gegenüber der bis zur Innenfläche des Schachtes durchgemessenen Rohrleitung.
Rohrleitung DN 200 mm, aus PP,
Schacht aus Beton,
Öffnung für Rohranschluss durch bohren herstellen.
Anschluss mit zu liefernden Schachtanschlusstück und Gelenkstück sofern nicht Gegenstand in der jeweiligen Schachtposition.
Menge: 1 St

**02.01.0110 Zulage für abgewinkeltes Sohlgerinne**
Zulage zu Schachtpositionen für abgewinkeltes Sohlgerinne.
Menge: 2 St

**02.01.0120 Schachtabdeckung Klasse D einschl. Schmutzfänger**
Schachtabdeckung, entsprechend DIN 1229, mit lichter
Weite min. 610 mm und rundem Rahmen, liefern und aufsetzen.
Klasse D 400, Ausführung nach DIN 19 584,
mit Begu-Rahmen und Schmutzfänger nach DIN 1221,
Schmutzfänger in verstärkter Ausführung.
Deckel mit dämpfender Einlage.
Schachtabdeckung zunächst provisorisch auflegen und
entsprechend Bauablauf Zug um Zug bis auf planmäßige Höhe setzen.
Fuge zwischen Fertigteilen mit Distanzstücken
entsprechender Festigkeit voll unterlegen, Restfuge mit Mörtel MG III nach DIN 1053 füllen.
Füllung glattstreichen.
Menge: 3 St

**02.01.0130 Schmutzwasserkanal reinigen**
Schmutzwasserkanal bis DN 150, einschl. der Schächte
vor Abnahme der Anlagen reinigen. Zum Leistungsumfang gehört das Vorhalten der Geräte, die Lieferung des
erforderlichen Spülwassers sowie Entsorgung von
Feststoffen.
Diese Position wird nur einmal vergütet.
Menge: 80 m

**02.01.0140 Optische Inspektion Hauptkanal vor Abnahme**
Optische Inspektion des SW-Kanals DN 150 mm
mit Lateralkamera entsprechend DIN-EN 13508
und DWA-M 149.
Für die Dauer der Inspektion muss der Kanal soweit
abwasserfrei sein, dass der Istzustand (Bestandsaufnahme)
einwandfrei erfasst werden kann.
Lieferung der Inspektionsdaten im
Format ISYBAU XML (06/11) - Zustandsdaten,
Lieferung der Kanalvideos haltungsweise im Videoformat MPEG2, Lieferung der Leitungsprotokolle/-grafiken sowie der Diagramme der Neigungsmessung als PDF-Datei.
Menge: 80 m

**02.01.0150 Dichtigkeitsprüfung DIN EN 1610, Hauptkanal**
Dichtigkeitsprüfung DIN EN 1610 des RW-Kanals einschließlich Abzweiger.
Leistung einschließlich aller erforderlichen Abdichtungen.
An- und Abtransport sowie Vorhalten der Geräte,
Rohr DN 150.
Bei undichter Leitung wird eine erneut notwendige Dichtigkeitsprüfung nicht gesondert vergütet.
Menge: 80 m

**02.01.0160 Dichtigkeitsprüfung Kontrollschächte**
wie vor beschrieben, jedoch Druckprüfung für
Kontrollschächte.
Menge: 3 St

**02.01.0170 Optische Inspektion von Schachtbauwerken**
Optische Inspektion von Schachtbauwerken mit
3D Kugelbildscanner.
Optische Inspektion der Regenwasserwasserschächte bis zu einer max. Tiefe von 2,00 m
nach ISYBAU-Austauschformat (XML-2006).
Die Leistung beinhaltet neben der Schachtinspektion das Aufnehmen der Daten (Schachtdaten nach ISYBAU, Typ S), sowie das Anfertigen von Fotos vom Schachtdeckel aus.
Die Fotos sind als chtnummer].jpg-Datei zu übergeben.
Die Schachttiefen werden von der Rohrsohle, der Zu-/Abläufe bis zur OK Schachtabdeckung gemessen. Das Anfertigen von Fotos wird nicht gesondert vergütet.
Die Durchmesser der Zu- und Abläufe sind zu ermitteln und in die Inspektionsdaten zu übernehmen.
Menge: 3 St

**02.01.0180 Ramm bzw. Drucksondierungen nach DIN 4094**
Ramm bzw. Drucksondierungen nach DIN 4094 durch
unabhängigen, zugelassenen Sachverständigen mittels
Künzelstab zur Feststellung des Verdichtungsgrades im
Untergrundbereich bis ca. 3,00 m Tiefe im Beisein und
durch Anweisung des Auftraggebers durchführen,
einschl. Vorlage der Künzeldiagramme in 2-facher Ausfertigung.
Menge: 3 St

#### 02.02 Schmutzwasser-Hausanschlüsse

**02.02.0010 Leitungsgraben DN 160, t < 2,00 m**
Rohrleitungsgraben
Tiefe: bis 2,00 m
für Rohrleitung DN 160 mm.
Breite des Grabens gem. DIN 4124.
Boden für Leitungsgraben einschließlich Schachtbaugruben ausheben.
Bodenklassen 3 - 4.
Straßenaufbruch wird gesondert vergütet.
Die Grabentiefe wird berechnet ab OF Gelände oder fertiger Straße bis Rohrsohle (Wasserfließsohle).
Abgerechnet wird nach der Länge der Leitungsgräben,
gemessen in der Achse der Leitung. Die Schachtgruben werden in der Achse der Leitung ohne Berücksichtigung von Mehraushub durchgemessen.
Schacht-DU und -abstände nach Zeichnung.
Wasserhaltung bis zu einer Pumpenleistung von 10 m3 Fördermenge mal 5 m Förderhöhe je Stunde und Haltung
werden nicht besonders berechnet.
Herstellen, Vorhalten und Abbauen des Baugrubenverbaus in den statisch erforderlichen Abmessungen und Art.
Vorlage der Statik des gewählten Verbaus.
Aushub, soweit zum Zufüllen geeignet, zur Wiederververwendung innerhalb der Baustelle lagern, nach Verlegen der Leitung in Graben einbauen und verdichten.
Förderweg bis 500 m.
Fehlenden Zufüllboden einbauen wird gesondert berechnet.
Das Abfahren und vorschriftsmäßige Entsorgen des durch
Rohrbettung, -leitung, -ummantelung, -überdeckung und Oberbau verdrängten Bodens ist in diese Position einzurechnen und wird nicht gesondert vergütet.
Der Mehraushub von 10 cm unter Rohrsohle für das
Rohrauflager aus Bettungssand ist in diese Position miteinzurechnen.
Nach dem Verlegen der Rohre ist der Boden unter
gleichzeitiger Entfernung Verbaues in Lagen von 30 cm zu verfüllen und zu verdichten.
Ab 50 cm über Rohrscheitel ist die Verdichtung
maschinell durchzuführen.
Behinderungen durch kreuzende Ver- und
Entsorgungsleitungen werden gesondert vergütet.
Menge: 60 m

**02.02.0020 Einbetten und Überschütten**
Einbetten und Überschütten, profilgerecht, von Rohrleitungen mit vom AN zu liefernden Stoffen,
Stoff steinfreier Sand/ Kiessand Größtkorn 5 mm,
entsprechend DIN EN 1610, einschließlich Lieferung des
Materials, Lieferscheine sind vorzulegen, Abrechnung
erfolgt nach Aufmaß, verdichten, Verdichtungsgrad DPr
mind. 100 % oder nach statischen Erfordernissen gem.
Angaben Rohrhersteller. Einbettung von 10 cm unter Rohrsohle bis 20 cm über Rohrscheitel (außen), einschl. Lieferung des Materials.
Lieferscheine sind vorzulegen, Abrechnung erfolgt nach
Aufmaß.
Menge: 40 m³

**02.02.0030 Unbrauchbaren Boden laden und abfahren**
Nicht wiedereinbaufähigen Boden, sowie Boden der
Klasse 2 aus dem Rohrgraben, laden, abfahren und
vorschriftsmäßig entsorgen.
Menge: 30 m³

**02.02.0040 Boden liefern, in Leitungsgraben einbauen**
Geeigneten Boden liefern, in Leitungsgraben einschl.
Schachtbaugruben einbauen und verdichten.
Material = Kiessand.
Abgerechnet wird nach mittlerer Grabentiefe abzüglich
durch Bettungssand, Rohr und Oberbau bzw. Oberboden
verdrängten Bodens.
Rohrgrabenbreite nach DIN 4124.
Die Abrechnung erfolgt haltungsweise.
Die ermittelte Masse ist identisch mit der Vorposition.
Menge: 30 m³

**02.02.0050 Hochlast-Vollwand-SW-Kanalrohr DN 160 Polypropylen SN10**
Hochlast-Vollwand-Kanalrohr DN 160 für Schmutzwasserleitungen liefern und verlegen.
Rohre nach DIN EN 1852 mit Doppelsteckmuffe und formschlüssig fixierten Dichtungen aus EPDM,
Dichtheit bis mind. 2,5 bar nachgewiesen.
Nachweisliche Erfüllung der Kriterien für Wasserschutzzone II und III gemäß ATV-DVWK-A 142.
Ringsteifigkeit mind. 10 kN/m², hochabriebfest, ohne Zusatz von Füllstoffen.
Rohrleitung innen mit Hersteller-, Durchmesser- und Werkstoffangabe signiert.
Farbe: Orange, durchgehend eingefärbt, mit IR- reflektierenden Farbpigmenten.
Fremdwasserdichtheit bis 8 m Wassersäule von externem Prüfinstitut nachgewiesen.
Nachgewiesene dynamische Belastungsfähigkeit für die Berechnung bei nicht vorwiegend ruhenden Belastungen nach ATV-DVWK-A 127, Absatz 9.7.4
Menge: 60 m

**02.02.0060 Hochlast-Vollwand-SW-Kanalrohr DN 160 PP SN10, Bögen**
wie in der Vorposition beschrieben,
jedoch PP-Bögen DN 160 als Zulage.
Menge: 20 St

**02.02.0070 PP-Verschlußteller DN 150 mm liefern und einbauen**
PP-Verschlußteller DN 160 mm liefern und
wasserdicht in den Schachtzulauf einsetzen.
Menge: 6 St

**02.02.0080 Kontrollschacht DN 600 aus PP, t < 1,75 m, DN 160**
Schächte DN 600 aus Polypropylen (PP), mit werkseitig fest integriertem Kugelgelenk, je Anschluss im Bereich von 15° horizontal und vertikal abwinkelbar, für den Anschluss von Rohren aus PP, PE oder PVC mit KG-Maßen, zugelassen vom DIBt unter Z-42.1-338, entsprechend DIN EN 476, DIN EN 752 und DIN EN 13598-2 ohne zusätzliche Maßnahmen auftriebssicherer Schacht bei Einbautiefe bis 1,75 m, Einsatzgebiet SLW 60, bestehend aus außen gerippten PP-Fertigteilen. Dichtheitsprüfung bis 2,5 bar durch die MPA Darmstadt. Schachtboden, Schachtrohr und Kunststoff-/Betonauflagering oder Teleskopadapter weisen durchgängig die gleiche Nennweite DN 600 auf. Seitliche Zuläufe mit Höhenversatz (30 mm) zum Hauptgerinne. Kunststoff-/Betonauflagering oder Teleskopadapter zur Aufnahme einer handelsüblichen Schachtabdeckung DN 600.
Schachtboden aus Polypropylen entsprechend den Planungsvorgaben positionieren und einbauen. Schachtabdeckung gemäß den Herstellerangaben zur Schachtabdeckung ausführen.
 KG-Muffe DN 150, gerades Gerinne 180°
Zulauf und Ablauf: DN/OD 160

Zum Leistungsumfang gehört das Herstellen einer
30 cm dicken Gründungsschicht aus gesiebtem Kies 2/8 mm, die zu verdichten und planeben abzuziehen ist.
Menge: 6 St

**02.02.0090 Schachtabdeckung Klasse B**
Schachtabdeckung Begu Klasse B.Schachtabdeckung, entsprechend DIN 1229, mit lichter
Weite min. 610 mm und rundem Rahmen, liefern und aufsetzen.
Klasse B 125  Ausführung nach DIN 19 584,
mit Begu-Rahmen und Schmutzfänger gem. DIN 1221,
Schmutzfänger in verstärkter Ausführung.

Schachtabdeckung zunächst provisorisch auflegen und
entsprechend Bauablauf Zug um Zug bis auf planmäßige Höhe setzen.
Fuge zwischen Fertigteilen mit Distanzstücken
entsprechender Festigkeit voll unterlegen, Restfuge mit Mörtel MG III nach DIN 1053 füllen.
Füllung glattstreichen.
Menge: 6 St

**02.02.0100 SW-Hausanschlußleitung DN 160 reinigen**
SW-Hausanschlußleitung DN 160, einschl. der Schächte
vor Abnahme der Anlagen vom Hauptkanal aus reinigen. Zum Leistungsumfang gehört das Vorhalten der Geräte sowie die Lieferung des erforderlichen Spülwassers.
Diese Position wird nur einmal vergütet.
Menge: 60 m

**02.02.0110 Optische Inspektion der Grundstücksanschlusskanäle DN 160**
Optische Inspektion der Grundstücksanschlusskanäle bis
DN 160 mm mit Lateralkamera vom Hauptkanal aus.
Bei der Ausführung ist die Arbeitsanweisung/Merkblatt
zur TV-Inspektion der Schleswiger Stadtwerke
- Abwasserentsorgung - anzufordern und danach
vorzugehen.
Für die Dauer der Inspektion muss der Kanal soweit
abwasserfrei sein, dass der Istzustand ( Bestandsaufnahme)
einwandfrei erfasst werden kann.
Lieferung der Inspektionsdaten im
Format ISYBAU XML (06/11) -
Zustandsdaten, Lieferung der Kanalvideos haltungsweise
im Videoformat MPEG2, Lieferung der Leitungsprotokolle/-
grafiken sowie der Diagramme der Neigungsmessung als
PDF-Datei auf Datenträger (DVD/Festplatte).
Im Umfang dieser Position sind max. 10 m
Untersuchungslänge enthalten.

Bieterangaben (verbindlich):
• Typ / Kamerahersteller:'
...........................................................'
• Nennweitenbereich: '
...........................................................'
mögliche Einsatzlängen: '
...........................................................'
Menge: 60 m

**02.02.0120 Druckprobe Hausanschlußleitung herstellen**
Druckprobe der PP-Rohrleitung DN 160 mm in Längen
bis 10 m gem. DIN EN 1610 durchführen und von der Bauleitung abnehmen lassen, einschließlich Vorhalten des Abdrückgerätes, Beschaffung des Druckmessers und Gestellung aller erforderlichen Abdichtungselemente für die Grundleitung und Abzweige.
Menge: 60 m

**02.02.0130 Dichtigkeitsprüfung Kontrollschächte**
wie vor beschrieben, jedoch Druckprüfung für
Kontrollschächte.
Menge: 6 St

#### 02.03 Straßenentwässerung

**02.03.0010 Leitungsgraben DN 160, t < 1,50 m**
Rohrleitungsgraben
Tiefe: bis 1,50 m
für Rohrleitung DN 160 mm.
Breite des Grabens gem. DIN 4124.
Boden für Leitungsgraben einschließlich Schachtbaugruben ausheben.
Bodenklassen 3 - 4.
Straßenaufbruch wird gesondert vergütet.
Die Grabentiefe wird berechnet ab OF Gelände oder fertiger Straße bis Rohrsohle (Wasserfließsohle).
Abgerechnet wird nach der Länge der Leitungsgräben,
gemessen in der Achse der Leitung. Die Schachtgruben werden in der Achse der Leitung ohne Berücksichtigung von Mehraushub durchgemessen.
Schacht-DU und -abstände nach Zeichnung.
Wasserhaltung bis zu einer Pumpenleistung von 10 m3 Fördermenge mal 5 m Förderhöhe je Stunde und Haltung
werden nicht besonders berechnet.
Herstellen, Vorhalten und Abbauen des Baugrubenverbaus in den statisch erforderlichen Abmessungen und Art.
Vorlage der Statik des gewählten Verbaus.
Aushub, soweit zum Zufüllen geeignet, zur Wiederververwendung innerhalb der Baustelle lagern, nach Verlegen der Leitung in Graben einbauen und verdichten.
Förderweg bis 2000 m.
Fehlenden Zufüllboden einbauen wird gesondert berechnet.
Das Abfahren und vorschriftsmäßige Entsorgen des durch
Rohrbettung, -leitung, -ummantelung, -überdeckung und Oberbau verdrängten Bodens ist in diese Position einzurechnen und wird nicht gesondert vergütet.
Der Mehraushub von 10 cm unter Rohrsohle für das
Rohrauflager aus Bettungssand ist in diese Position miteinzurechnen.
Nach dem Verlegen der Rohre ist der Boden unter
gleichzeitiger Entfernung Verbaues in Lagen von 30 cm zu verfüllen und zu verdichten.
Ab 50 cm über Rohrscheitel ist die Verdichtung
maschinell durchzuführen.
Behinderungen durch kreuzende Ver- und
Entsorgungsleitungen werden gesondert vergütet.
Menge: 5 m

**02.03.0020 Einbetten und Überschütten**
Einbetten und Überschütten, profilgerecht, von Rohrleitungen mit vom AN zu liefernden Stoffen,
Stoff steinfreier Sand/ Kiessand Größtkorn 5 mm,
entsprechend DIN EN 1610, einschließlich Lieferung des
Materials, Lieferscheine sind vorzulegen, Abrechnung
erfolgt nach Aufmaß, verdichten, Verdichtungsgrad DPr
mind. 100 % oder nach statischen Erfordernissen gem.
Angaben Rohrhersteller. Einbettung von 10 cm unter Rohrsohle bis 20 cm über Rohrscheitel (außen), einschl. Lieferung des Materials.
Lieferscheine sind vorzulegen, Abrechnung erfolgt nach
Aufmaß.
Menge: 5 m³

**02.03.0030 Hochlast-Vollwand-RW-Kanalrohr DN 160 Polypropylen SN10**
Hochlast-Vollwand-Kanalrohr DN 160 für Schmutzwasserleitungen liefern und verlegen.
Rohre nach DIN EN 1852 mit Doppelsteckmuffe und formschlüssig fixierten Dichtungen aus EPDM,
Dichtheit bis mind. 2,5 bar nachgewiesen.
Nachweisliche Erfüllung der Kriterien für Wasserschutzzone II und III gemäß ATV-DVWK-A 142.
Ringsteifigkeit mind. 10 kN/m², hochabriebfest, ohne Zusatz von Füllstoffen.
Rohrleitung innen mit Hersteller-, Durchmesser- und Werkstoffangabe signiert.
Farbe: Farbe: Blau, durchgehend eingefärbt, mit IR- reflektierenden Farbpigmenten.
Fremdwasserdichtheit bis 8 m Wassersäule von externem Prüfinstitut nachgewiesen.
Nachgewiesene dynamische Belastungsfähigkeit für die Berechnung bei nicht vorwiegend ruhenden Belastungen nach ATV-DVWK-A 127, Absatz 9.7.4
Menge: 5 m

**02.03.0040 Hochlast-Vollwand-RW-Kanalrohr DN 160 PP SN10, Bögen**
wie in der Vorposition beschrieben,
jedoch PP-Bögen DN 160 als Zulage.
Menge: 5 St

**02.03.0050 Anschluss an Kanal DN 150 mm herstellen**
PP-Rohrleitung DN 150 mm an vorh. Anschlussleitung Beton DN 150 mm anschließen,
vorh. Betonrohr DN 150 mm bis zu 1,50 m aufnehmen,
PP-Rohr DN 150 mm liefern und verlegen,
Abzweiger DN 150/150 liefern und setzen,
PP-Rohrleitung an Abzeiger anschließen,
Anschluss an vorh. Straßenbalauf herstellen,
incl. aller Formstücke, z. B. Bögen und Übergangsstücke.
Anschlüsse dichten.
Einschl. aller Erd- und Nebenarbeiten.
Menge: 1 St

**02.03.0060 PP-Straßenablauf einschl. Aufsatz einbauen, Längsrekord**
PP-Straßenablauf,
Auslaufstutzen DN 160,
Anschluß für PP-Vollwandrohre DN 160 mm nach
DIN EN 1852 mit Doppelsteckmuffe und formschlüssig fixierten Dichtungen aus EPDM,
Aufsatz 300 x 500 mm, wird extra vergütet

inkl. Verschiebesicherung für Auflagerring 10 b,
mit horizontalen Verstärkungsringen,
Bauhöhe 35 - 45 cm,
Bodenteil: Standard mit Dreipunktauflager
liefern und einbauen.

Der Ablauf ist auf einer 10 cm starken Ortbetonsohle
(C 12/15) zu setzen und im oberen Bereich mit 10 cm Ortbeton (C 12/15) zu ummanteln, einschließlich erforderlicher Erdarbeiten.
Das Anpassen des Ablaufes an die endgültige
Oberflächenhöhe ist in diese Position einzurechnen.
Menge: 1 St

**02.03.0070 Aufsatz Straßenablauf aufsetzen, 300 x 500 mm**
Aufsatz für Strassenablauf nach DIN 1229 aufsetzen,
Klasse C 250, Ausführung nach DIN 19 594
oder gleichwertiger Art,
300 x 500 mm, mit Schlitzweite 34,5 mm.
Aufsatz mit dämpfender Einlage.
Verzinkter Eimer nach DIN 4052, Form D 1.
Aufsatz zunächst provisorisch auflegen und entsprechend
Bauablauf Zug um Zug bis auf planmässige Höhe setzen.
Fuge zwischen Fertigteilen mit Mörtel MG III nach DIN
1053 füllen. Füllung glattstreichen.
Menge: 1 St

### 03 Oberbau

#### 03.01 Frostschutzmaßnahmen

**03.01.0010 Schottertragschicht 0/32 mm liefern und einbauen**
Schottertragschicht gemäß ZTVE StB Pkt. 2.2 und
TL Min-StB 2000 liefern, einbauen und verdichten.
Die erforderliche Verdichtung ist mit
Lastplattendruckversuchen nachzuweisen.
Ein Eignungszeugnis ist dem Auftraggeber
vor Einbau vorzulegen.
DPr mind. 100 %.
Verformungsmodul EV2 Fahrbahn mind. 150 MN/m2

Material:  Recycling-Schotter oder Schotter
Körnung:  0/56 mm
Schichtdicke im verdicht. Zustand bis 20 cm.
Planumsgenauigkeit: +/- 2 cm der Nennhöhe
Menge: 130 m³

**03.01.0020 Frostschutzschicht 0/45 mm liefern und einbauen**
Frostschutzmaterial für Straßen einbauen und
verdichten.
Frostschutzmaterial nach ZTV SoB-StB 07
Verdichtungsgrad mind. DPr 1,03,
aus Kies-Sand-Gemisch, Körnung 0/32,
Schichtdicke 20 cm,
Kornanteil unter 0,063 mm max. 5 %.
Abgerechnet wird nach Auftragsprofilen.
Menge: 210 m³

**03.01.0030 Recyclingmaterial 0/45 mm liefern und einbauen**
Recyclingmaterial 0/45 mm (gebrochener Beton)
liefern, als ungebundene Tragschicht, für
Baustraßen und Provisorien
in einer Stärke bis 30 cm einbauen und verdichten.
Recycling-Baustoff nach RAL-RG 501/1 oder
gleichwertiger Art.
Die erforderliche Verdichtung ist mit Lastplattendruckversuchen nachzuweisen.
Ein Eignungszeugnis ist der Bauleitung vor Baubeginn
vorzulegen.
Menge: 20 m³

**03.01.0040 Geogitter/Vliesstoff-Kombination liefern und verlegen**
Geogitter/Vliesstoff-Kombination liefern und zwischen Rohplanum Untergrund und ungebundener Tragschicht fachgerecht entsprechend dem Merkblatt für die Anwendung von Geokunststoffen 2005 (FGSV) verlegen.
Das Gewebe muss faltenfrei und straff gelegt werden.
Überlappungen nur in Längsrichtung, mindestens 50 cm
Abgerechnet wird die abgewickelte Fläche.
Überlappungen werden nicht vergütet und müssen in den
Einheitspreis mit eingerechnet werden.

Fabrikat: Combigrid
  aus Secugrid 40/40 Q 1 + Secutex 151 GRK 3
  Fa. Naue GmbH & Co.KG

  oder gleichwertig.
Menge: 100 m²

#### 03.02 Asphaltarbeiten

**03.02.0010 Fugen mit Dichtungsband herstellen**
Fugen in der Dicke der bituminösen Deckschicht mit
schmelzbarem Bitumendichtungsband herstellen.
Vor dem Einbau der Deckschicht vorhandene
Wandung säubern, soweit erforderlich trocknen und mit bituminösen Voranstrich versehen.
Nach dem Trocknen des Voranstriches Fugenband
an der zu verklebenden Seite leicht anschmelzen und
an die Wandung gleichmäßig anpressen.
Dicke der Deckschicht 4,0 cm.
Fugenbreite 1,0 cm.
Menge: 40 m

**03.02.0020 Bituminöse Tragschicht herstellen, versch. Einbaustärken**
Asphalttragschicht liefern und und in verschiedenen
Stärken einbauen:
Asphalttragschicht AC 32 T N, gem. ZTV Asphalt-StB 13.
Menge: 20 t

**03.02.0030 Asphaltbeton liefern und einbauen, versch. Einbaustärken**
Splittreichen Asphaltbeton gem. ZTV Asphalt StB-13,
einbauen und verdichten.
Seitliche Abböschungen mit Neigung 1 : 1 anlegen,
falls keine seitl. Befestigung vorhanden.
Asphaltbeton: AC 5 D L, AC 8 D N, AC 11 D N
Einbau in verschiedenen Einbaustärken.
Menge: 10 t

**03.02.0040 Bitumenemulsion U60K aufsprühen**
Bit. Fahrbahn- und Gehwegflächen vor dem Aufbringen
einer Trag- und Deckschicht mit Bitumenemulsion U60K,
max. 0,3 kg/m2 anspritzen, vorher reinigen.
Das Räumgut geht in das Eigentum des AN über und ist
vorschriftsmäßig zu entsorgen.
Menge: 30 m²

**03.02.0050 Probegefäße für Kontrollprüfung liefern**
Probegefäße zur Aufnahme von Baustoffproben, für
Kontrollprüfungen und für Rückstellproben des AG
liefern.
Probegefässe = saubere 10-l-Blecheimer mit dicht
schliessenden Deckeln.
Mithilfe bei der Probenahme nach Angabe des AG.
Menge: 3 St

#### 03.03 Pflaster

*Hinweis: Betonsteinpflaster nach ZTV Pflaster liefern und verlegen*
Das Betonsteinpflaster in gem ZTV Pflaster einzubauen und nachzuarbeiten.

**03.03.0010 Betonsteinpflaster Zufahrten, 10/20/8, anth., liefern/verlegen**
Betonsteinpflaster nach DIN EN 1338 liefern und
verlegen,
Bettung aus Brechsand-Splittgemisch 0/5 mm nach ZTV
Pflaster-StB 20.

Art:  Rechteck- und Quadratpflastersteine, mit
  Vorsatz, mit Mikrofase, mit  allseitigen
  Verbundnocken,
  Pflastersteine aus Beton DIN EN 1338
Farbe:  anthrazit
Verlegeart: in Reihe o. Fischgrätverband 90°
Größe:  2 Steinformate => 10/20/8 und 10/10/8
Bettung: 4 cm Brechsand-Splittgemisch 0/5 mm
Menge: 20 m²

**03.03.0020 Betonsteinpflaster Fahrbahn, 12/24/8, grau, liefern/verlegen**
wie vor beschrieben, jedoch
Farbe: grau
Abmessungen 12/24/8
Menge: 550 m²

**03.03.0030 Fugenverfüllung Betonsteinpflaster mit Splitt 1/3 mm**
Fugen zu Betonsteinpflaster der Vorpositionen mit
Splitt einschlämmen, überschüssigen Splitt
entfernen. 3-maliges Nachsanden der Fugen bis zum völligen Fugenverschluss und Abnahme ist in diese Position einzurechnen.
Fugenfüllung aus Brechsand-Splittgemisch 1/3 mm
nach ZTV Pflaster-StB 06.
Menge: 570 m²

**03.03.0040 Pflasterschnitt**
Pflasterschnitte zur fachgerechten Einfassung von
Einbauten, an Bordsteinen bzw. an angrenzender Bebauung
herstellen. Es ist ein Nass-Schnitt auszuführen.
Menge: 150 m

**03.03.0050 Schachtabdeckung in Pflasterflächen auf Höhe bringen**
Schachtabdeckung im Zuge der Oberflächenherstellung
(Pflasterflächen) der jeweils neuen bzw. endgültigen
Oberflächenhöhe anpassen.
Einzurechnen ist die Lieferung aller erforderlichen
Materialien, wie z.B. Keile, Mörtel, Dichtungsmittel,
Fugenverguß.
Diese Position wird je Schacht nur einmal abgerechnet.
Menge: 2 St

**03.03.0060 Schieberkappen angleichen, mit Granitmosaikpflaster einfassen**
Schieber- und Hydrantenkappen auf die neue
Oberflächenhöhe bringen.
Menge: 8 St

### 04 Steinsetzarbeiten

#### 04.01 Bordsteine, Rinnen

**04.01.0010 Tiefbordstein aus Beton liefern und setzen**
Tiefordsteine DIN EN 1340, Typ DIU (DIN 483), T 10 x 25 liefern und mit engen Fugen versetzen.
Rückenstütze aus Beton C 12/15 bis 10 cm
unter OK Bordstein,
15 cm breit, herstellen.
Unterbeton C 12/15, d = 20 cm, herstellen.
Erforderliche Erdarbeiten ausführen.
Menge: 170 m

**04.01.0020 Zulage für Bogensteine, R < 16 m**
Zulage für das Setzen im Bogen bzw. Liefern von
Radiensteinen.
Diese Positionen gilt für R < 16 m.
Menge: 70 m

**04.01.0030 Zulage für Bordsteinschnitt**
Zulage für das Schneiden von Bordsteinen
verschiedenen Formats.
Menge: 10 St

**04.01.0040 Entwässerungsrinne, Betonreihensteine 16 + 24/16/14, 2-reihig**
Betonrinne, 2-reihig, b= 32 cm,
Betonpflastersteine 1 DIN 18501
(160/160/140 mm bzw. 240/160/140 mm)
liefern und setzen.
Pflaster mit Mörtel, Zement DIN 1164, MV 1:4, einschlämmen und vor Abbinden des Mörtels reinigen.
Pflasterbett aus Beton C 12/15, Dicke in verdichtetem
Zustand = 20 cm.
Menge: 60 m

### 05 Ausstattung

#### 05.01 Straßenbeleuchtung

*Hinweis: Hinweis*
Bestandteil dieses Unterabschnittes ist die komplette
Lieferung und Aufstellung der Beleuchtungsanlagen,
sowie die Lieferung der erforderlichen Kabel und der
Anschlüsse an die öffentliche Stromversorgung.
Vom AN ist ein Antrag bei dem zuständigen Versorgungsunternehmen für den Anschluss der Straßenbeleuchtung an die öffentliche Stromversorgung zu stellen.
Alle Kosten für Antragstellung (ohne Anschlussgebühr)
und sämtlicher Installationen sind einzurechnen.
Die Rechnung des VU über die Anschlussgebühr wird auf
Nachweis vom AG gesondert vergütet.
Bei den Leuchtenmasten sind die Kosten für das Betonfundament, die Masttür, die Mastkappe und die Mastflansche einzurechnen und werden nicht gesondert
vergütet.
Die Einführung des Kabels in den Mast einschließlich
eines Leerrohres durch das Fundament ist einzurechnen.
Für Mast und Fundament ist ein statischer Nachweis zu
liefern.
Typen-Statiken des Herstellers sind zugelassen.
Sofern nicht mit dem Zusatz "Material des AG" versehen,
gelten alle Positionen einschließlich sämtlicher zur
fachgerechten Aufstellung notwendigen Materiallieferungen.

**05.01.0010 Kabelgraben herstellen**
Kabelgraben bis ca. 60 cm Grabentiefe herstellen.
Lichte Grabenbreite für Kabel bzw. Kabelleerrohr DN 100.
Boden für Leitungsgraben einschl. erforderlicher
Muffenlöcher ausheben.
Die Grabentiefe wird gerechnet ab OK-Gelände oder
Straße, ggf. unter Abzug des Oberbodens, bzw. ab OK des vorhandenen Planums.
Abgerechnet wird nach der Länge der Leitungsgräben,
gemessen in der Achse der Leitung,
Klassen 3 bis 5.
Aushub, soweit zum Verfüllen geeignet, zur Wiederverwendung seitlich lagern, nach Verlegen der Leitung in Graben einbauen und verdichten.
Zum Zufüllen nicht geeigneter Boden geht in Eigentum des AN über, wird vorschriftsmäßig entsorgt und ist durch Füllkies F1 zu ersetzen.
Bei Platzmangel ist der Boden zu einem Lagerplatz zu
transportieren und später anzufahren.
In die Rohrgrabensohle ist eine Feinsandbettung einzubringen.
Ein Trassenband muss verlegt werden.
Menge: 100 m

**05.01.0020 Straßenbeleuchtungskabel 5x10 mm2 verlegen**
Straßenbeleuchtungskabel, NYY-J 5 x 10 mm2, auf die
Baustelle entsprechend den DIN-Vorschriften liefern und verlegen.
Abgerechnet wird die tatsächlich verlegte Länge.
Menge: 109 m

**05.01.0030 Kabelschutzrohre verlegen**
Kabelzugrohre KG DN 100 mm liefern und in Graben der
Pos. ***. verlegen.
Menge: 10 m

**05.01.0040 Trassenwarnband für Beleuchtungskabel**
Trassenwarnband aus Kunststoff, 0,15 mm stark, 40 mm
breit, Farbe und Aufschrift nach zu schützendem Medium, liefern und 10 - 20 cm über das im Erdreich verlegte Medium verlegen.
Menge: 100 m

**05.01.0050 Straßenleuchten bauseits geliefert und aufstellen**
Bauseits gelieferten Leuchtenmast aufstellen einschließlich
der erforderlichen Erdarbeiten und eines Punktfundamantes
aus Beton C 12/15, 0,80 x 0,30 x 0,30.
Menge: 3 St

**05.01.0060 Kabel anschließen**
Bauseits verlegtes Kabel an vorhandenes Kabel anschließen.
Kabel in vorhandenes Kabel einschleifen.
Einschließlich aller Erdarbeiten, Leistungen und
Nebenleistungen.
Die Arbeiten an den Elektroleitungen sind nur von
Firmen mit VDE-Zulassung durchzufuehren.
Die VDE-Zulassung ist mit dem Angebot vorzulegen.
Menge: 1 St

**05.01.0070 Kabeltrasse einmessen, in Pläne eintragen**
Kabeltrasse feldbuchmäßig auf markante Punkte (Hauptfahrbahnkante, Bauwerke, Brückenwiderlager, Flügelmauern, Grenzsteine der Straßengrenze usw.) einmessen.
Pausfähige Feldbuchblätter herstellen und dem AG
übergeben.
Kabeltrasse mit markanten Punkten in Pläne des AG
eintragen.
Menge: 1 Psch

### 06 Sonstiges

#### 06.01 Einrichtung und Räumung

**06.01.0010 Einrichten der Baustelle**
Einrichten der Baustelle mit den erforderlichen
Geräten,
Baubuden, einem Baubüro mit Telefonanschluß und
sonstigen Anlagen, Herrichten der Bau- und Lagerplätze,
Zufahrten für das Material, Grundstücke und dergl.,
Anschluß an das Stromnetz und die Wasserversorgung,
Umsetzen der Einrichtungen soweit erforderlich.
Menge: 1 Psch

**06.01.0020 Vorhalten der Baustelleneinrichtung**
Vorhalten der Baustelleneinrichtung für die Bauzeit,
jedoch ausschließlich der Geräte. Die Kosten der
Gerätevorhaltung sind in die Angebotspreise
der Positionen einzurechnen.
Menge: 1 Psch

**06.01.0030 Räumen der Baustelle**
Räumen der Baustelle von den Geräten, Baubuden, An-
schlüssen und sonstigen Anlagen, Aufräumen und Wiederherrichten der für Bauzwecke benutzten Flächen, wie in
dem vor Baubeginn angetroffenen Zustand.
Menge: 1 Psch

**06.01.0040 Kennzeichnen der Baustelle**
Kennzeichnen der Baustelle nach STVO mit den erforderlichen Verkehrs- und Hinweiszeichen, Abschrankungen,
Schutz- und Sicherheitseinrichtungen, Beleuchtung der
Baustelle aufstellen und während der Bauzeit und der
erforderlichen notwendigen Stilliegezeiten vorhalten.

Sämtliche Betriebskosten sind einzurechnen.
Menge: 1 Psch

#### 06.02 Sicherheit- und Gesundheitsschutz

**06.02.0010 Vorankündigung + SiGe Plan gem. BaustellenV erstellen**
Vor Errichtung der Baustelle Vorankündigung gem. Baustellenverordnung erstellen und an zuständige Behörde übermitteln. Erstellung SiGe Plan. Der SiGePlan ist sichtbar auf der Baustelle auszuhängen und bei Änderungen während der Bauphase anzupassen.
Menge: 1 Psch

**06.02.0020 SiGeKo gem. BaustellenV**
SiGe Koordination gem. Baustellenverordnung.
Durchführung durch unabhängigen Sicherheits- und
Gesundheitsschutzkoordinator für die Dauer der Baumaßnahme. Der Koordinator nimmt diese Aufgabe
auch für Teilleistungen wahr die Nachunternehmen übertragen werden und hat bei Änderungen während der
Bauphase diese anzupassen.
Menge: 1 Psch

#### 06.03 Stundenlohnarbeiten

*Hinweis: Hinweis*
Der AN erklärt hiermit, dass die Verrechnungssätze unabhängig von der Anzahl der abzurechnenden Stunden gelten.

Stundenlohnarbeiten dürfen nur auf Anordnung der Bauleitung ausgeführt werden. Eine Vergütung erfolgt nur dann, wenn die Stundennachweise spätestens drei Tage nach Ausfertigung von der Bauleitung abgezeichnet wurden.

Abgerechnet wird nach Bundesrahmentarif, GNT bzw. Baugeräteliste, bzw. nach den nachfolgend genannten Einheitspreisen.

**06.03.0010 Verrechnungssatz für Baufachwerker (BG VI)**
Stundenlohnarbeiten durch Arbeitskräfte auf Anordnung
des AG ausführen.
Angeboten wird für die jeweilige Arbeitskraft ein Verrechnungssatz, der sämtliche Aufwendungen enthält, insbesondere den tatsächlichen Lohn einschl. Vermögenswirksamer Leistungen mit den Zuschlägen für Gemeinkosten (Sozialkassenbeiträge und dgl.)
sowie Lohn- bzw. Gehaltsnebenkosten.
Zuschläge für Überstunden sind eingerechnet, Zuschläge
für Nacht-, Sonntags- und Feiertagsarbeit sind jedoch
nicht eingerechnet.

Baufachwerker (Berufsgruppe VI).
Menge: 20 h

**06.03.0020 Verrechnungssatz für Bagger über 0,4 bis 1,0 m3**
Bagger über 0,4 bis 1,0 m3.

Stundenlohnarbeiten durch Baugerät auf Anordnung des AG
ausführen.
Angeboten wird für das jeweilige Gerät ein Verrechnungssatz, der sämtliche Aufwendungen für den Einsatz
enthält, insbesondere Gerätevorhalte- und Betriebsstoffkosten sowie sämtliche Zuschläge einschl. der
Kosten für das Bedienungspersonal.
Der Verrechnungssatz gilt für das zum Zeitpunkt des Ab-
rufes einsatzbereit auf der Baustelle sich befindliche
Baugerät.
Abgerechnet wird nach tatsächlich geleisteten
Arbeitsstunden.
Menge: 10 h

**06.03.0030 Verrechnungssatz für Frontlader luftbereift bis 75 kW**
wie vor, jedoch
Frontlader, luftbereift, bis 75 kW.
Menge: 10 h

**06.03.0040 Verrechnungssatz für L K W bis 10 t AK**
wie vor, jedoch
LKw-Kipper mit Allradantrieb bis 10 t Nutzlast.
Menge: 10 h

**06.03.0050 Verrechnungssatz für Rüttler 0,75 - 1,30 t**
wie vor, jedoch
Rüttler 0,75 - 1,30 t
Menge: 10 h

**06.03.0060 Verrechnungssatz für Kompressor mit Bedienung**
wie vor, jedoch
Kompressor über 5 bis 10 m3/min mit Bohr- oder
Abbauhammer.
Menge: 10 h

**06.03.0070 Beton C 12/15**
Beton C 12/15 auf die Baustelle liefern und abladen.
Menge: 5 m³

**06.03.0080 Digitalen Bestandsplan anfertigen**
Abrechnungszeichnungen für Straßen- und Kanalkataster von der Baumaßnahme anfertigen und dem AG übergeben.
Die erfaßten Daten sind auf einer CD/DVD im dwg-Format zu übergeben. Die Layerstruktur ist mit dem Ingenieurbüro abzustimmen.
Einzutragen sind die neuen Verkehrsflächen mit
Ausbaubreiten und -höhen (alle 20 m), Straßenabläufen, Schachtdeckel, Straßenleuchten, Straßenbäumen sowie allen oberirdischen Anlagen der Versorgungsträger.
Des Weiteren sind in dem Planwerk alle Schachttiefen, Rohrdurchmesser,- längen und -materialien darzustellen.
Die vorgenannten Anlagen sind im ETRS89-Koordinatensystem einzumessen, die Höhen sind auf mNHN zu beziehen.
Eine dwg-Datei der Entwurfsunterlagen werden dem AN auf Anforderung zur Verfügung gestellt.
Menge: 1 Psch

USt %: 19
